# Gas- und Trinkwasserleitung Muskauer Straße
Angebotsaufforderung (GAEB DA XML 3.2, DA83)
Projekt: Ingb_7-22-005
Währung: EUR
Vergabeart: Verhandlungsverfahren
Auftraggeber: NBB Netzgesellschaft Berlin-Brandenburg, EUREF-Campus 1-2, 10827 Berlin; DV-Nummer: 013; Vergabenummer: 013
Erstellt mit: BECHMANN AVA 2024.20/ GXML Toolbox V3.3 R20210630, BECHMANN AVA 2024.20, 10.02.2026

## 013 FL4 Trinkwasserleitung Tiefbauteil 3.BA
Datum: 10.02.2026

### Bereich 1 BE

#### Abschnitt 1.1 Allgem./Verkehrsicherung

*Hinweis: Hinweis allgemeine Leistungen*
Hinweis:

Leistungen, u.a. für Baustelleneinrichtung, Verkehrssicherung, Beweissicherung, Baustromversorgung, Baubüro, SiGeKo-Leistungen sind im Los 1 - Allgemeine Leistungen ausgeschrieben und somit auch für
das Fachlos Tiefbau Trinkwasserleitungsbau  dort einzukalkulieren.

**1.1.1.1 Baudokumentation erstellen**
Dem AG ist eine Baudokumentation mind. 14 Tage vor Teilabnahme des Bauloses zu übergeben.
Diese betrifft auch Leistungen, die im Baulos 1 vergütetet werden.
Die Dokumentation hat mindestens zu enthalten:
- Fachunternehmererklärung

- Bautagesberichte

 - Lieferscheine

- Dokumentation über den Verbleib der ausgebauten und
  nicht wieder an gleicher Stelle eingebauten Erdstoffe mit  Entsorgungsnachweisen bzw. über die Wiederverwendung

- Protokolle  SiGe-Ko

- Beweissicherung angrenzender Gebäude

- Dokumentation innerörtlicher Straßen

- Freistellungserklärung für Flächen außerhalb des
  Straßenbaues privat und öffentlich

- Verdichtungsnachweise

- Eigenüberwachungsnachweise
Menge: 1,000 Psch

**1.1.2 Absteckung Trassen (Lage, Höhe)**
Höhen- und lagemäßige Absteckung der Trassen
einschließlich Sichern und Vorhalten der Absteckpunkte,
Absteckunterlagen zur Lage werden zur Verfügung gestellt.
Höhenmäßige Absteckung hat nach Längsschnitten/Höhenplänen zu erfolgen.
Die Sicherung der Absteckpunkte ist einzukalkulieren.
Menge: 1,000 Psch

**1.1.3 Koordinierung mit Rohrbauunternehmen**
Koordinierungspauschale für die Abstimmung der
Leistungen mit dem Rohrbauunternehmen der NBB einschl. der erforderlichen Nebenleistungen.
Dazu zählen u.a. das Erstellen eines Bauablaufplanes unter Einbeziehung der Bauzeiten für Leistungen des Rohrbauunternehmens und deren fortlaufende Anpassung.
Bauzeitenpläne sind dem AG zu übergeben.
Mindestens einmal wöchentlich sind Abstimmung zum Bauablauf und zur Baudurchführung (z.B. zur Baufreiheit, Zufahrtsmöglichkeiten, Materiallagerplätze, Termine ) mit dem Rohrbauunternehmen zu führen.

Achtung!
Das Verlegen und der Einbau des PE-Rohrmaterials hat
bei Temperaturen über 5° C zu erfolgen. Dies ist bei
der Erstellung des Bauablaufs zu berücksichtigen.
Sollten Arbeiten unterhalb der Temperaturgrenze
zwingend notwendig werden, sind ergänzende Maßnahmen
für das Handling notwendig. Die notwendigen
Mehraufwendungen sind in diesem Fall vom AN zu tragen.
Menge: 1,000 Psch

**1.1.4 Koordinierung Bestandsvermessung**
Die Leistungen für die Bestandsvermessung werden direkt
vom Auftraggeber beauftragt. Der AN hat diese
Leistungen im Bauablaufplan zu berücksichtigen. Ihm
obliegen die Organisation und Koordinierung sowie die
vorbereitenden Maßnahmen für diese Leistungen. Die
Leistungen sind zeitlich so einzuordnen, dass diese am
offenen Rohrgraben erfolgen können.
Koordinierung mit dem vom AG beauftragten Rohrbauunternehmen und dem
Vermessungsbüro, einschließlich aller vorbereitenden
Maßnahmen wie z.B.  Gewährung der Zufahrt.
Menge: 1,000 Psch

#### Abschnitt 1.2 Stunden, Nachweise

*Hinweis: Hinweis Stundenlohnarbeiten*
Stundenlohnarbeiten sind nur auf ausdrückliche
Anordnung des AG auszuführen.
Die Stundenlohnarbeiten sind vom AG zu bestätigen.
Stundenlohnarbeiten werden nur für Leistungen
anerkannt, die nicht nach vorhergehenden
Positionen abgerechnet werden können.
Die eingesetzten Einheitspreise gelten für Mehr-
und Minderleistungen in beliebiger Höhe.

**1.2.1 Polier/-in Stundenlohnarbeiten**
Stundenlohnarbeiten durch Polier/-in
auf Anordnung des AG ausführen,
der Verrechnungssatz für die jeweilige Arbeitskraft
umfasst sämtliche Aufwendungen wie Lohn- und
Gehaltskosten, Lohn- und Gehaltsnebenkosten, Zuschläge,
lohngebundene und lohnabhängige Kosten, sonstige
Sozialkosten, Gemeinkosten, Wagnis und Gewinn.
Menge: 1,000 h

**1.2.2 Baufacharbeiter/-in Stundenlohnarbeiten**
Stundenlohnarbeiten durch Baufacharbeiter/-in
auf Anordnung des AG ausführen,
der Verrechnungssatz für die jeweilige Arbeitskraft
umfasst sämtliche Aufwendungen wie Lohn- und
Gehaltskosten, Lohn- und Gehaltsnebenkosten, Zuschläge,
lohngebundene und lohnabhängige Kosten, sonstige
Sozialkosten, Gemeinkosten, Wagnis und Gewinn.
Menge: 1,000 h

**1.2.3 LKW einsetzen Fahrer 5-8t**
LKW, auf Anordnung des AG einsetzen,
der Verrechnungssatz für die jeweilige Arbeitskraft
umfasst sämtliche Aufwendungen wie Lohn- und
Gehaltskosten, Lohn- und Gehaltsnebenkosten, Zuschläge,
lohngebundene und lohnabhängige Kosten, sonstige
Sozialkosten, Gemeinkosten, Wagnis und Gewinn.
der Verrechnungssatz für das Gerät umfasst sämtliche
Aufwendungen für den Betrieb, Gemeinkosten, Wagnis und
Gewinn, mit Fahrer, Nutzlast 5 bis 8 t,
Menge: 4,000 h

**1.2.4 Hydraulikbagger mit Fahrer 25-30t**
Hydraulikbagger, auf Anordnung des AG einsetzen,
der Verrechnungssatz für die jeweilige Arbeitskraft
umfasst sämtliche Aufwendungen wie Lohn- und
Gehaltskosten, Lohn- und Gehaltsnebenkosten, Zuschläge,
lohngebundene und lohnabhängige Kosten, sonstige
Sozialkosten, Gemeinkosten, Wagnis und Gewinn.
der Verrechnungssatz für das Gerät umfasst sämtliche
Aufwendungen für den Betrieb, Gemeinkosten, Wagnis und
Gewinn, mit Fahrer, Fahrwerk mit Bereifung, Masse im
Betriebszustand 25 bis 30 t,
Menge: 1,000 h

**1.2.5 Radlader einsetzen Fahrer 37-55kW**
Radlader, auf Anordnung des AG einsetzen,
der Verrechnungssatz für die jeweilige Arbeitskraft
umfasst sämtliche Aufwendungen wie Lohn- und
Gehaltskosten, Lohn- und Gehaltsnebenkosten, Zuschläge,
lohngebundene und lohnabhängige Kosten, sonstige
Sozialkosten, Gemeinkosten, Wagnis und Gewinn.
der Verrechnungssatz für das Gerät umfasst sämtliche
Aufwendungen für den Betrieb, Gemeinkosten, Wagnis und
Gewinn, mit Fahrer, Motorleistung 37 bis 55 kW,
Menge: 1,000 h

*Hinweis: Kontrollprüfung des AG*
Ausführung erfolgt als Kontrollprüfung des AG
Die Eigenüberwachung ist dem AG mit zu übergeben.

**1.2.6 Plattendruckvers. f.Kpruefg.durchf.**
Plattendruckversuch nach DIN 18 134 für Kontrollprüfung nach Angabe des AG durchführen einschliesslich Bereitstellung sämtlicher Geräte, mit
Auswertung und Darstellung der Messergebnisse,
haltungsweise.
Menge: 6,000 St

**1.2.7 Belastungsfahrzeug bereitstellen**
Belastungsfahrzeug als Gegengewicht (z.B. ausreichend
beladener Lkw) für Plattendruckversuch bei Kontrollprüfungen bereitstellen.
Menge: 1,500 h

**1.2.8 Leichte Rammsonde**
Nachweis der Verdichtung bis zur
Rohrgrabensohle mit der leichten Rammsonde
nach DIN 4094 als Kontrollprüfung
entsprechend ZTV A-StB
einschließlich Prüfprotokoll.
Die Kontrollprüfung entbindet den AN nicht von
der Eigenüberwachungsprüfung entsprechend
ZTV A-StB, haltungsweise.
Menge: 3,000 St

### Bereich 2 Trinkwasserversorgungsleitung

#### Abschnitt 2.1 LB 002 Erdarbeiten

*Hinweis: Hinweis Erdarbeiten*
Die Erdbauleistungen sind in mehreren Einzelabschnitten
zu realisieren. Der Aushubabschnitte für die Hauptleitungen
sollen mind. 50 m Länge betragen.
Für den zwischenzulagernden Aushuboden ist das Laden,
Fördern, Lagern sowie der Rücktransport zur Einbaustelle
in den entsprechenden Pos. einzukalkulieren.

Für alle Leitungs- Kanal- und Kabelsicherungen, soweit
diese bekannt sind, ist der erforderliche Handaushub
sowie das Suchen der Leitung (Abweichungen beidseitig bis 1,5m)
einzukalkulieren!

Bei Verlegung der Trinkwasserversorgungsleitung und der
Gasleitung im gemeinsamen Rohrgraben sind die Erd- und
Verbauarbeiten entsprechend anteilig zu berechnen.

Die maßgebende Tiefe ermittelt sich aus der tiefsten Rohrunterkante
zuzüglich 10cm Auflager aus steinfreiem Sand.

Rohrauflager/Einbettung einschließlich Lieferung erfolgt
durch die Rohrbaufirma.

Die Entsorgung der Verdrängungsmassen erfolgen durch AN.

Bei Bauunterbrechungen z.B am Wochende sind an den
offenen Baugruben Ausstiegshilfen für hineingeratene Tiere
vorzusehen damit diese sich selbständig befreien können.
Die Baugruben sind vor Arbeitsbeginn zu kontrollieren und
ggf. darin befindliche Tiere umzusetzen.
Leistungen sind einzukalkulieren.

Aushub erfolgt in zeitversetzen Teilabschnitten.

**2.1.1 Rohrgr.Ltg. d160 b.2,0 T. gemeins.**
*** Schwerpunktposition
Rohrgraben herstellen nach Abtrag der Befestigung
ab Oberkante Planum geplanter Straßenbefestigung
für Rohrleitung bis d160
gemeinsamer Rohrgraben für parallele Verlegung Gas und  Trinkwasser
Homogenbereich A bis B- Werte siehe Anlage
Boden der Gräben für Versorgungsleitungen, Baugruben für Schweißmuffen werden übermessen und sind einzukalkulieren, profilgerecht ausheben,
einschließlich Verbau DIN 18 303, Verbau ist einzukalkulieren
Behinderung durch Verbau, Ver- und Entsorgungsleitungen, Kabel, Wurzeln
Aushubtiefe bis 2,00 m Tiefe gemessen ab OK geplante
Oberkante Fahrbahn,
Sohlenbreite der Gräben nach DIN 4124
(bis 1,20m mit Verbau d=10cm, anteilig Trinkwasser 0,6m)

Planum Rohrgrabensohle herstellen einschließlich Nachverdichten auf DPr mind. 98 %

Die Homogenbereiche sind zu separieren und getrennt zu
lagern.

Zum Wiedereinbau nicht geeigneten Aushub bzw. verdrängte Bodenmassen zum Zwischenlager des AN transportieren und  entsorgen,
Entsorgung wird gesondert vergütet.

Abgerechnet wird nach verlegter Rohrlänge.
Menge: 294,000 m

**2.1.2 Rohrgr.Ltg. d160 b.2,0 T. Einzelverl.**
Rohrgraben herstellen nach Abtrag der Befestigung
ab Oberkante Planum geplanter Straßenbefestigung
für Rohrleitung bis d160
Einzelverlegung, teilweise Überlappung mit Gasleitungsverlegung möglich, Handschachtung, Freilegen Leitungsbestand ist einzukalkulieren
Homogenbereich A bis B- Werte siehe Anlage
Boden der Gräben für Versorgungsleitungen, Baugruben für Armaturen werden übermessen und sind einzukalkulieren, profilgerecht ausheben,
einschließlich Verbau DIN 18 303, Verbau ist einzukalkulieren
Behinderung durch Verbau, Ver- und
Entsorgungsleitungen, Kabel, Wurzeln,
Aushubtiefe bis 2,00 m Tiefe gemessen ab OK geplante
Oberkante Fahrbahn,
Sohlenbreite der Gräben nach DIN 4124
(bis 1,00m mit Verbau d=10cm)

Planum Rohrgrabensohle herstellen einschließlich Nachverdichten auf DPr mind. 98 %

Die Homogenbereiche sind zu separieren und getrennt zu
lagern.

Zum Wiedereinbau nicht geeigneten Aushub bzw. verdrängte Bodenmassen zum Zwischenlager des AN transportieren und  entsorgen,
Entsorgung wird gesondert vergütet.

Abgerechnet wird nach verlegter Rohrlänge.
Menge: 5,000 m

**2.1.3 Bodeneinbau gemeins. Rohrgr.**
*** Schwerpunktposition
Boden nach Verfüllung der Leitungszone ab 10 cm über Rohroberkante in gemeinsamen Rohrgraben für Gas- und Trinkwasserversorgungsleitung
einbauen unter Verwendung
von vorhandenen zur Verfüllung geeigneten
Boden bzw. bei Erfordernis gelieferten Boden
Boden schichtenweise einbauen und  verdichten
Sohlbreite bis 1,20m einschl. Verbreiterung für Schweißmuffen
anteilig Trinkwasser 0,6m
mit Verbau, der Verbau ist im Zuge der Arbeiten zurückzubauen,
Behinderung durch Verbau, Ver- und Entsorgungsleitungen, Kabel, Wurzeln
Verdichtungsgrad unter Verkehrsflächen nach ZTV-A Stb
für Hauptverfüllung:
bis 0,50m unter Planum Straßenbau, mind. DPr 98 %
bis OK Planum Straßenbau mind. DPr 100 %
Abgerechnet wird nach verlegter Rohrlänge.
Menge: 294,000 m

**2.1.4 Bodeneinbau Einzelrohrgr. d160**
Boden nach Verfüllung der Leitungszone ab 10 cm über Rohroberkante in Rohrgraben für Gasversorgungsleitung einbauen unter Verwendung
von vorhandenen zur Verfüllung geeigneten
Boden bzw. bei Erfordernis gelieferten Boden
Boden schichtenweise einbauen und  verdichten
Sohlbreite bis 1,00m einschl. Verbreiterung für Schweißmuffen
mit Verbau, der Verbau ist im Zuge der Arbeiten zurückzubauen,
Behinderung durch Verbau, Ver- und Entsorgungsleitungen, Kabel, Wurzeln
Verdichtungsgrad unter Verkehrsflächen nach ZTV-A Stb
für Hauptverfüllung:
bis 0,50m unter Planum Straßenbau, mind. DPr 98 %
bis OK Planum Straßenbau mind. DPr 100 %
Abgerechnet wird nach verlegter Rohrlänge.
Menge: 5,000 m

**2.1.5 Zul. Baugr. Anbind. BA./BE. herst.**
*** Schwerpunktposition
Baugrube nach Abtrag Oberfläche herstellen
als Zulage zum Rohrgraben
Anbindung an Bestand (Bauanfang/Bauende
Homogenbereich A bis B- Werte siehe Anlage
profilgerecht ausheben,
Handaushub ist einzukalkulieren
einschließlich Verbau DIN 18 303 Behinderung durch
Verbau, Ver- und Entsorgungsleitungen, Kabel, Wurzeln

Gesamtbaugrubenlänge bis 2,00m
Gesamtbaugrubenbreite einschl. Rohrgraben 1,50m
Gesamtbaugrubentiefe ab OK gepl. Straße bis 1,80 m

Die Homogenbereiche sind zu separieren und getrennt zu
lagern

Planum Rohrgrabensohle herstellen einschließlich Nachverdichten auf DPr mind. 98 %

Zum Wiedereinbau nicht geeigneten Aushub bzw. verdrängte Bodenmassen zum Zwischenlager des AN transprtieren und  entsorgen,
Entsorgung wird gesondert vergütet.
Menge: 2,000 St

**2.1.6 Zul.Baugr. Anbind. Bestand verfüllen**
*** Schwerpunktposition
Boden nach Verfüllung der Leitungszone ab 10 cm über Rohroberkante in Baugrube als Zulage zum Rohrgraben einbauen unter Verwendung
von vorhandenen zur Verfüllung geeigneten
Boden bzw. bei Erfordernis gelieferten Boden
Boden schichtenweise einbauen und  verdichten
Gesamtbaugrubenlänge bis 2,00m
Gesamtbaugrubenbreite einschl. Rohrgraben 1,50m
Gesamtbaugrubentiefe ab OK gepl. Straße bis 1,80 m
mit Verbau, der Verbau ist im Zuge der Arbeiten zurückzubauen,
Behinderung durch Verbau, Ver- und Entsorgungsleitungen, Kabel, Wurzeln
Verdichtungsgrad unter Verkehrsflächen nach ZTV-A Stb
für Hauptverfüllung:
bis 0,50m unter Planum Straßenbau, mind. DPr 98 %
bis OK Planum Straßenbau mind. DPr 100 %
Menge: 2,000 St

**2.1.7 Zul. Baugr. Hydrant herst.**
Baugrube nach Abtrag Oberfläche herstellen
als Zulage zum Rohrgraben
Anbindung an Bestand (Bauanfang/Bauende
Homogenbereich A bis B- Werte siehe Anlage
profilgerecht ausheben,
Handaushub ist einzukalkulieren
einschließlich Verbau DIN 18 303 Behinderung durch
Verbau, Ver- und Entsorgungsleitungen, Kabel, Wurzeln

Gesamtbaugrubenlänge bis 1,5 m
Gesamtbaugrubenbreite einschl. Rohrgraben 1,50m
Gesamtbaugrubentiefe ab OK gepl. Straße bis 1,80 m

Die Homogenbereiche sind zu separieren und getrennt zu
lagern

Planum Rohrgrabensohle herstellen einschließlich Nachverdichten auf DPr mind. 98 %

Zum Wiedereinbau nicht geeigneten Aushub bzw. verdrängte Bodenmassen zum Zwischenlager des AN transprtieren und  entsorgen,
Entsorgung wird gesondert vergütet.
Menge: 2,000 St

**2.1.8 Zul. Baugr. Hydrant verfüllen**
Boden nach Verfüllung der Leitungszone ab 10 cm über Rohroberkante in Baugrube als Zulage zum Rohrgraben einbauen unter Verwendung
von vorhandenen zur Verfüllung geeigneten
Boden bzw. bei Erfordernis gelieferten Boden
Boden schichtenweise einbauen und  verdichten
Gesamtbaugrubenlänge bis 1,50m
Gesamtbaugrubenbreite einschl. Rohrgraben 1,50m
Gesamtbaugrubentiefe ab OK gepl. Straße bis 1,80 m
mit Verbau, der Verbau ist im Zuge der Arbeiten zurückzubauen,
Behinderung durch Verbau, Ver- und Entsorgungsleitungen, Kabel, Wurzeln
Verdichtungsgrad unter Verkehrsflächen nach ZTV-A Stb
für Hauptverfüllung:
bis 0,50m unter Planum Straßenbau, mind. DPr 98 %
bis OK Planum Straßenbau mind. DPr 100 %
Menge: 2,000 St

**2.1.9 Baugr. Anbindung Weberstr. herst.**
Baugrube nach Abtrag Oberfläche herstellen
Anbindung an Bestand Weberstraße, Einbau Schieber
Homogenbereich A bis B- Werte siehe Anlage
profilgerecht ausheben,
Handaushub ist einzukalkulieren
einschließlich Verbau DIN 18 303 Behinderung durch
Verbau, Ver- und Entsorgungsleitungen, Kabel, Wurzeln

Gesamtbaugrubenlänge bis 2,00m
Gesamtbaugrubenbreite einschl. Rohrgraben 1,50m
Gesamtbaugrubentiefe ab OK gepl. Straße bis 1,60 m

Die Homogenbereiche sind zu separieren und getrennt zu
lagern

Planum Rohrgrabensohle herstellen einschließlich Nachverdichten auf DPr mind. 98 %

Zum Wiedereinbau nicht geeigneten Aushub bzw. verdrängte Bodenmassen zum Zwischenlager des AN transprtieren und  entsorgen,
Entsorgung wird gesondert vergütet.
Menge: 1,000 St

**2.1.10 Baugr. Anbind. Weberstr. verfüllen**
Boden nach Verfüllung der Leitungszone ab 10 cm über Rohroberkante in Baugrube einbauen unter Verwendung
von vorhandenen zur Verfüllung geeigneten
Boden bzw. bei Erfordernis gelieferten Boden
Boden schichtenweise einbauen und  verdichten
Gesamtbaugrubenlänge bis 2,00m
Gesamtbaugrubenbreite einschl. Rohrgraben 1,50m
Gesamtbaugrubentiefe ab OK gepl. Straße bis 1,80 m
mit Verbau, der Verbau ist im Zuge der Arbeiten zurückzubauen,
Behinderung durch Verbau, Ver- und Entsorgungsleitungen, Kabel, Wurzeln
Verdichtungsgrad unter Verkehrsflächen nach ZTV-A Stb
für Hauptverfüllung:
bis 0,50m unter Planum Straßenbau, mind. DPr 98 %
bis OK Planum Straßenbau mind. DPr 100 %
Menge: 1,000 St

*Hinweis: prov. Umbindung*
prov. Umbindungen
Festlegung der Lage erfolgt
entsprechend Baufortschritt

**2.1.11 Rohrgr.Ltg. d160 b.2,0 T. Einzelverl.**
*** Schwerpunktposition
Rohrgraben herstellen nach Abtrag der Befestigung
ab Oberkante Planum geplanter Straßenbefestigung
für Rohrleitung bis d160
Einzelverlegung, Handschachtung, Freilegen Leitungsbestand ist einzukalkulieren
Homogenbereich A bis B- Werte siehe Anlage
Boden der Gräben für Versorgungsleitungen, Baugruben für Armaturen werden übermessen und sind einzukalkulieren, profilgerecht ausheben,
einschließlich Verbau DIN 18 303, Verbau ist einzukalkulieren
Behinderung durch Verbau, Ver- und
Entsorgungsleitungen, Kabel, Wurzeln,
Aushubtiefe bis 2,00 m Tiefe gemessen ab OK geplante
Oberkante Fahrbahn,
Sohlenbreite der Gräben nach DIN 4124
(bis 1,00m mit Verbau d=10cm)

Planum Rohrgrabensohle herstellen einschließlich Nachverdichten auf DPr mind. 98 %

Die Homogenbereiche sind zu separieren und getrennt zu
lagern.

Zum Wiedereinbau nicht geeigneten Aushub bzw. verdrängte Bodenmassen zum Zwischenlager des AN transportieren und  entsorgen,
Entsorgung wird gesondert vergütet.
Menge: 5,000 m

**2.1.12 Bodeneinbau Einzelrohrgr. d160**
Boden nach Verfüllung der Leitungszone ab 10 cm über Rohroberkante in Rohrgraben für Gasversorgungsleitung einbauen unter Verwendung
von vorhandenen zur Verfüllung geeigneten
Boden bzw. bei Erfordernis gelieferten Boden
Boden schichtenweise einbauen und verdichten
Sohlbreite bis 1,00m einschl. Verbreiterung für Schweißmuffen
mit Verbau, der Verbau ist im Zuge der Arbeiten zurückzubauen,
Behinderung durch Verbau, Ver- und Entsorgungsleitungen, Kabel, Wurzeln
Verdichtungsgrad unter Verkehrsflächen nach ZTV-A Stb
für Hauptverfüllung:
bis 0,50m unter Planum Straßenbau, mind. DPr 98 %
bis OK Planum Straßenbau mind. DPr 100 %
Abgerechnet wird nach verlegter Rohrlänge.
Menge: 5,000 m

**2.1.13 Zul. Baugr. temp. Anschl. herst.**
Baugrube nach Abtrag Oberfläche herstellen
als Zulage zum Rohrgraben
temporäre Einbindung
Homogenbereich A bis B- Werte siehe Anlage
profilgerecht ausheben,
Handaushub ist einzukalkulieren
einschließlich Verbau DIN 18 303 Behinderung durch
Verbau, Ver- und Entsorgungsleitungen, Kabel, Wurzeln

Gesamtbaugrubenlänge bis 2,00m
Gesamtbaugrubenbreite einschl. Rohrgraben 1,50m
Gesamtbaugrubentiefe ab OK gepl. Straße bis 1,80 m

Die Homogenbereiche sind zu separieren und getrennt zu
lagern

Planum Rohrgrabensohle herstellen einschließlich Nachverdichten auf DPr mind. 98 %

Zum Wiedereinbau nicht geeigneten Aushub bzw. verdrängte Bodenmassen zum Zwischenlager des AN transprtieren und  entsorgen,
Entsorgung wird gesondert vergütet.
Menge: 1,000 St

**2.1.14 Zul.Baugr. temp.Anschl. verfüllen**
Boden nach Verfüllung der Leitungszone ab 10 cm über Rohroberkante in Baugrube als Zulage zum Rohrgraben einbauen unter Verwendung
von vorhandenen zur Verfüllung geeigneten
Boden bzw. bei Erfordernis gelieferten Boden
Boden schichtenweise einbauen und  verdichten
Gesamtbaugrubenlänge bis 2,00m
Gesamtbaugrubenbreite einschl. Rohrgraben 1,50m
Gesamtbaugrubentiefe ab OK gepl. Straße bis 1,80 m
mit Verbau, der Verbau ist im Zuge der Arbeiten zurückzubauen,
Behinderung durch Verbau, Ver- und Entsorgungsleitungen, Kabel, Wurzeln
Verdichtungsgrad unter Verkehrsflächen nach ZTV-A Stb
für Hauptverfüllung:
bis 0,50m unter Planum Straßenbau, mind. DPr 98 %
bis OK Planum Straßenbau mind. DPr 100 %
Menge: 2,000 St

**2.1.15 Liefern Kies-Sand-Gemisch**
*** Schwerpunktposition
Liefern von Stoffen frei Baustelle,
Mengenermittlung nach Lieferschein,
Kies-Sand-Gemisch.
als Bodenaustausch
Menge: 50,000 t

**2.1.16 Ortungsband verlegen**
Rohrleitungen markieren
mit Warn- und Ortungsband
Materiallieferung erfolgt durch
Rohrleitungsbauer des AG
40cm über Rohrscheitel.
Menge: 306,000 m

**2.1.17 Einbaugarnituren schützen**
Einbaugarnituren für Erdeinbau,
für Schieber und VAS, Hydranten
während der Bauausführung vor Beschädigung sichern
einschl. Erschwernisse bei allen Erdarbeiten und Oberflächenwiederherstellungen
einschl. Mehraufwendungen durch Handarbeit
Abrechnung je Einbaugarnitur bzw. Hydrant
Menge: 22,000 St

**2.1.18 Beton abbrechen**
Hindernis im Boden aus Beton, abbrechen
und aufnehmen,
der stofflichen Verwertung zuführen,
Entsorgung wird gesondert vergütet,
Material in separaten Container lagern,
Mengenermittlung nach Wiegekarte,
Zur Abrechnung sind zusätzlich
aussagefähige Fotos mit
erkennbaren Abmessungen
und Berechnungen vorzulegen.
Menge: 5,000 t

**2.1.19 Suchgraben herstellen**
Suchgraben herstellen
Boden für Suchgraben ausheben,
zur Freilegung von unbekannten Leitungen, Kabeln und
Rohrleitungen, nach Abtrag der Oberflächenbefestigung,
Aushub seitlich lagern, verfüllen und verdichten,
Handarbeit ist einzukalkulieren, Aushubtiefe bis
1,50 m, Länge bis 1m
Homogenbereich A bis C- Werte siehe Anlage
Ausführung nach besonderer
Anordnung des AG.
Menge: 10,000 St

**2.1.20 Zulage für kreuzende Hindernisse**
*** Schwerpunktposition
Zulage zu den Aushubarbeiten für Erschwernisse und besondere Maßnahmen durch kreuzende Hindernisse (in Betrieb befindliche Kabel, Kabelbündel bis 1m Breite, Rohrleitungen, bestehende in Betrieb befindliche Kanäle o.ä.) bis zu einer Breite von beidseitig 0,5 m sowie Schieberstangen und Schächte, einschl. aller erforderlichen Nebenleistungen, wie Handaushub, einsanden der Leitungen und Wiederherstellung des Trassenwarnbandes sowie Abhängen bzw. Unterfangen der Leitungen. Mehraufwendungen für die Herstellung des Verbaus werden nicht gesondert vergütet und sind einzukalkulieren.
Sicherungsmaßnahmen werden nicht gesondert vergütet.

Aushubtiefe Graben und Schachtbaugrube: bis 2,0 m

Breite der Gräben: 1,00 m bis 1,50 m
Breite der Gruben: bis 2,50 m

Die Kreuzungen sind durch Fotos mit eindeutiger Zuordnung zu belegen!
Menge: 23,000 St

**2.1.21 Zulage parallele Hindernisse**
Position wie vor, jedoch parallel zur Rohrachse verlaufende Hindernisse bis zu einer Breite von 0,5 m, einschl. aller erforderlichen Nebenleistungen, wie Handaushub, einsanden der Leitungen und Wiederherstellung des Trassenwarnbandes sowie Abhängen bzw. Unterfangen der Leitungen. Mehraufwendungen für die Herstellung des Verbaus werden nicht gesondert vergütet und sind einzukalkulieren.
Sicherungsmaßnahmen werden nicht gesondert vergütet.

Eine Vergütung erfolgt nur, wenn die Leitungen deutlich im Graben sichtbar sind und zu Behinderungen führen.
Neuverlegte Leitungen werden nicht vergütet.

Bei gemeinsamer Verlegung von Trinkwasser und Gas-VL erfolgt die Vergütung einmalig je nach Lage (kleinster Abstand)

Tiefe vorh. TW-Leitung: bis 1,75 m
Tiefe vorh. Gasleitung: bis 1,20 m
Tiefe Kabel/Kabelbünde:  bis 1,25 m
Menge: 20,000 m

#### Abschnitt 2.2 Abfallentsorgung

**2.2.1 Überschüssiger Aush. b. BM-F2 entsorgen**
*** Schwerpunktposition
Überschüssiges Aushubmaterial bestehend aus Auffüllungen,
Splitt, Beton-u. Ziegelstücke, Mittelsand und sandigen
Auffüllungen, Ton und Schluff Boden - Homogenbereiche A Auffüllungen und B grobkörnige bis gemischtkörnige Sande oder dergleichen gemäß beiliegendem Geotechnischen Bericht.
nach EBV bis einschl. BM-F2
der stofflichen Verwertung zuführen, mit
Entsorgungsnachweis,
auf der Baustelle bzw. dem Zwischenlager lagernd
auf LKW des AN laden,
transportieren zu einer geeigneten Einbaustelle mit
definierten Einbaubedingungen nach LAGA oder zur
Verwertungsanlage Anlage nach Wahl des AN,
ggf. anfallende Gebühren sind einzukalkulieren.
die Entsorgungsgebühren werden vom AN übernommen,
Menge: 190,000 t

**2.2.2 Zulage bis einschl. BM-F3**
Zulage zur Vorposition 02.03.1 ungeeigneter Boden für die erhöhten Entsorgungskosten (Transport und Entsorgung) für Boden bis einschl. BM-F3 nach EBV.
Menge: 50,000 t

**2.2.3 Lagerplatz Entsorgungsböden/-stoffen**
Lagerplatz zur Beprobung von Entsorgungsböden bzw. -stoffen anmieten, anlegen, betreiben, zurückbauen.

Lager für eine maximale Kapazität von 500 m³

Lager in max. 5km Entfernung zur Baustelle einrichten,
unterhalten und beseitigen.

Planen zur Abdeckung und Bodenabdichtung bereitstellen und entsorgen.

Der Lagerplatz ist vor Einrichtung mit dem Umweltamt abzustimmen und genehmigen zu lassen.
Menge: 1,000 St

**2.2.4 Unters. nach EBV**
Mischprobe der abgelagerten Aushubmengen durch einen
akkreditierten/es Probenehmer / Untersuchungslabor
herstellen und nach Ersatzbaustoffverordnung untersuchen und klassifizieren.
Menge: 1,000 St

**2.2.5 Mischprobe herstellen/untersuchen**
Mischprobe der abgelagerten Aushubmengen durch einen
akkreditierten/es Probenehmer / Untersuchungslabor
herstellen und Deklarationsanalyse zur Einordnung in
die Deponieklasse erstellen.
Menge: 1,000 St

### Bereich 3 Außerbetriebnahme

#### Abschnitt 3.1 Rückbau

**3.1.1 Rohrgr.Ltg. ST100 b.1,5 T. Rückbau**
*** Schwerpunktposition
Rohrgraben für Leitungsrückbau herstellen
nach Abtrag der Befestigung
ab Oberkante Planum geplanter Straßenbefestigung
für Rohrleitung Guss/Stahl bis DN100 einschl. Hydrantenzuleitungen und TW-HAL ohne Neuanschluss
das Freilegen des Leitungsbestandes ist einzukalkulieren
Leitung nicht in Betrieb,
Homogenbereich A bis B- Werte siehe Anlage
Boden der Gräben für Versorgungsleitungen, Baugruben für Armaturen werden übermessen und sind einzukalkulieren, profilgerecht ausheben,
Behinderung durch Ver- und
Entsorgungsleitungen, Kabel, Wurzeln,
Aushubtiefe bis 1,5 m Tiefe gemessen ab OK geplante
Oberkante Fahrbahn/Gehweg,
Sohlenbreite der Gräben nach DIN 4124
Die Homogenbereiche sind zu separieren und getrennt zu
lagern
Menge: 306,000 m

**3.1.2 Bodeneinbau nach Rückbau VL DN100**
*** Schwerpunktposition
Boden in Rohrgraben nach Versorgungsleitungsrückbau einbauen unter Verwendung
von vorhandenen zur Verfüllung geeigneten
Boden
Boden schichtenweise einbauen und verdichten
Aushubtiefe bis 1,5 m Tiefe gemessen ab OK geplante
Oberkante Fahrbahn,
Sohlenbreite der Gräben nach DIN 4124
Behinderung durch Verbau, Ver- und Entsorgungsleitungen, Kabel
Verdichtungsgrad unter Verkehrsflächen nach ZTV-A Stb
für Hauptverfüllung:
bis 0,50m unter Planum Straßenbau, mind. DPr 98 %
bis OK Planum Straßenbau mind. DPr 100 %
Abgerechnet wird nach Ausbaulänge.
Menge: 306,000 m

**3.1.3 Baugrube herstellen bis 1,5 x 1,5 x 1,0m**
*** Schwerpunktposition
Baugrube herstellen bis 1,5 x 1,5 x 1,0m
Rückbau Schieberkreuz und Hydrant
Baugrube nach Oberflächenabtrag Straßenbau herstellen
Homogenbereich A bis B- Werte siehe Anlage
profilgerecht ausheben, Handaushub ist
einzukalkulieren,
Behinderung durch
Ver- und Entsorgungsleitungen, Kabel
Gesamtbaugrubenlänge bis  1,50m
Gesamtbaugrubenbreite einschl. Rohrgraben 1,50m
Gesamtbaugrubentiefe ab OK gepl. Gehweg bis 1,0m
Die Homogenbereiche sind zu separieren und getrennt zu
lagern
Zum Wiedereinbau nicht geeigneten Aushub entsorgen,
Entsorgung wird gesondert vergütet.
Menge: 3,000 St

**3.1.4 Baugrube verfüllen bis 1,5x1,5x1,0m**
Boden nach Leitungsrückbau in Baugrube einbauen unter Verwendung von vorhandenen zur Verfüllung geeigneten
Boden bzw. bei Erfordernis gelieferten Boden
Boden schichtenweise einbauen und verdichten
Gesamtbaugrubenlänge bis 1,50m
Gesamtbaugrubenbreite einschl. Rohrgraben 1,50m
Gesamtbaugrubentiefe ab OK gepl. Gehweg bis 1,0 m
Behinderung durch Verbau, Ver- und Entsorgungsleitungen, Kabel, Wurzeln
Verdichtungsgrad unter Verkehrsflächen nach ZTV-A Stb
für Hauptverfüllung:
bis 0,50m unter Planum Straßenbau, mind. DPr 98 %
bis OK Planum Straßenbau mind. DPr 100 %
Menge: 3,000 St

**3.1.5 Rückbau GG bis DN100**
Rückbau und Entsorgung von Gussrohrleitungen
einschl. Entsorgungsnachweis
bis einschl. DN100

Arbeiten sind in Teilabschnitten auszuführen.
Leitungstrennung (an Bestand und auf Schrottcontainermaß ist einzukalkulieren!

Außerbetriebnahme erfolgt durch das Rohrbauunternehmen.
Arbeiten sind erst nach Übergabe des Spülprotokolls  vorzunehmen.
Menge: 281,000 m

**3.1.6 Rückbau St bis DN100**
Rückbau und Entsorgung von Stahlrohrleitungen
einschl. Entsorgungsnachweis
bis einschl. DN100

Arbeiten sind in Teilabschnitten auszuführen.
Leitungstrennung (an Bestand und auf Schrottcontainermaß ist einzukalkulieren!

Außerbetriebnahme erfolgt durch das Rohrbauunternehmen.
Arbeiten sind erst nach Übergabe des Spülprotokolls  vorzunehmen.
Menge: 25,000 m

**3.1.7 Rückbau Schieber/VAS bis DN100**
Rückbau und Entsorgung von Absperrarmaturen VAS
komplett einschl. Hydrantenkappe
einschl. Entsorgungsnachweis
bis DN100

Außerbetriebnahme erfolgt durch das Rohrbauunternehmen.
Arbeiten sind erst nach Übergabe des Spülprotokolls  vorzunehmen.
Menge: 20,000 St

**3.1.8 Rückbau UFH**
Rückbau und Entsorgung von Unterflurhydranten
komplett einschl. Hydrantenkappe
einschl. Entsorgungsnachweis
bis DN100

Außerbetriebnahme erfolgt durch das Rohrbauunternehmen.
Arbeiten sind erst nach Übergabe des Spülprotokolls  vorzunehmen.
Menge: 3,000 St

**3.1.9 Zulage für kreuzende Hindernisse**
Zulage zu den Aushubarbeiten für Erschwernisse und besondere Maßnahmen durch kreuzende Hindernisse (in Betrieb befindliche Kabel, Kabelbündel bis 1m Breite, Rohrleitungen, bestehende in Betrieb befindliche Kanäle o.ä.) bis zu einer Breite von beidseitig 0,5 m sowie Schieberstangen und Schächte, einschl. aller erforderlichen Nebenleistungen, wie Handaushub, einsanden der Leitungen und Wiederherstellung des Trassenwarnbandes sowie Abhängen bzw. Unterfangen der Leitungen. Mehraufwendungen für die Herstellung des Verbaus werden nicht gesondert vergütet und sind einzukalkulieren.
Sicherungsmaßnahmen werden nicht gesondert vergütet.

Aushubtiefe Graben und Baugrube: bis 1,0 m

Breite der Gräben: bis 1,00 m
Breite der Gruben: bis 1,50 m

Die Kreuzungen sind durch Fotos mit eindeutiger Zuordnung zu belegen!
Menge: 10,000 St

**3.1.10 Zulage parallele Hindernisse**
Position wie vor, jedoch parallel zur Rohrachse verlaufende Hindernisse bis zu einer Breite von 0,5 m, einschl. aller erforderlichen Nebenleistungen, wie Handaushub, einsanden der Leitungen und Wiederherstellung des Trassenwarnbandes sowie Abhängen bzw. Unterfangen der Leitungen. Mehraufwendungen für die Herstellung des Verbaus werden nicht gesondert vergütet und sind einzukalkulieren.
Sicherungsmaßnahmen werden nicht gesondert vergütet.

Eine Vergütung erfolgt nur, wenn die Leitungen deutlich im Graben sichtbar sind und zu Behinderungen führen.
Neuverlegte Leitungen werden nicht vergütet.
Menge: 20,000 m

### Bereich 4 TW-Anschl.-Ltg.-öffentl.

#### Abschnitt 4.1 LB 002 Erdarbeiten

*Hinweis: Hinweis*
Bei Bauunterbrechungen z.B am Wochenende sind an den
offenen Baugruben Ausstiegshilfen für hineingeratene Tiere
vorzusehen damit diese selbständig befreien können.
Die Baugruben sind vor Arbeitsbeginn zu kontrollieren und
ggf. darin befindliche Tiere umzusetzen.
Leistungen sind einzukalkulieren.

**4.1.1 Rohrgraben für Rohrltg. b.d63 b.1,50 T.**
*** Schwerpunktposition
Rohrgraben herstellen nach Abtrag der Befestigung
ab Oberkante Planum geplanter Straßenbefestigung
für Rohrleitung bis d 63
Handschachtung und Freilegen des vorh. Gasleitungsbestand ist einzukalkulieren
Homogenbereich A bis B- Werte siehe Anlage
Boden der Gräben für Versorgungsleitungen, Baugruben für Armaturen (VAS an Hauptltg.) werden übermessen und sind einzukalkulieren, profilgerecht ausheben,
Behinderung durch Verbau, Ver- und
Entsorgungsleitungen, Kabel, Wurzeln,
Aushubtiefe bis 1,5 m Tiefe gemessen ab OK geplante
Oberkante Fahrbahn,
Sohlenbreite der Gräben nach DIN 4124
bis 0,80m

Planum Rohrgrabensohle herstellen einschließlich Nachverdichten auf DPr mind. 98 %

Die Homogenbereiche sind zu separieren und getrennt zu
lagern
Zum Wiedereinbau nicht geeigneten Aushub bzw. verdrängte Bodenmassen zum Zwischenlager des AN transportieren und  entsorgen,
Entsorgung wird gesondert vergütet.
Abrechnungsgrundlage bildet die verlegte Leitungslänge
(Anschluss Hauptltg. bis Umbindung Bestand bzw. Gebäudeeinführung)
Menge: 40,000 m

**4.1.2 Bodeneinbau NAL bis d63**
*** Schwerpunktposition
Boden nach Verfüllung der Leitungszone ab 10 cm über Rohroberkante in Rohrgraben für Gasnetzanschlussleitung
bis PE d63 einbauen unter Verwendung
von vorhandenen zur Verfüllung geeigneten
Boden bzw. bei Erfordernis gelieferten Boden
Boden schichtenweise einbauen und  verdichten
Sohlbreite bis 0,80m einschl. Verbreiterung für Schweißmuffen
Behinderung durch Verbau, Ver- und Entsorgungsleitungen, Kabel, Wurzeln
Verdichtungsgrad unter Verkehrsflächen nach ZTV-A Stb
für Hauptverfüllung:
bis 0,50m unter Planum Straßenbau, mind. DPr 98 %
bis OK Planum Straßenbau mind. DPr 100 %

Abrechnungsgrundlage bildet die verlegte Leitungslänge
(Anschluss Hauptltg. bis Umbindung Bestand bzw. Gebäudeeinführung)
Menge: 40,000 m

**4.1.3 Baugrube herstellen bis 1,5 x 1,5 x 1,5m**
*** Schwerpunktposition
Baugrube herstellen bis 1,5 x 1,5 x 1,5m
Umbindung Anschlussleitung an Bestand
Baugrube nach Oberflächenabtrag herstellen
Homogenbereich A bis B- Werte siehe Anlage
profilgerecht ausheben, Handaushub ist
einzukalkulieren,
Behinderung durch
Ver- und Entsorgungsleitungen, Kabel,

Gesamtbaugrubenlänge bis  1,5m
Gesamtbaugrubenbreite einschl. Rohrgraben 1,50m
Gesamtbaugrubentiefe ab OK  bis 1,5m

Die Homogenbereiche sind zu separieren und getrennt zu
lagern
Zum Wiedereinbau nicht geeigneten Aushub bzw. verdrängte Bodenmassen zum Zwischenlager des AN transportieren und  entsorgen,
Entsorgung wird gesondert vergütet.

Abrechnung erfolgt als Zulage zum Rohrgraben
Menge: 18,000 St

**4.1.4 Baugrube verfüllen bis 1,5x1,5x1,5m**
*** Schwerpunktposition
Boden in Baugrube für
Umbindung TW-Anschlussleitung
einbauen unter Verwendung von vorhandenen zur Verfüllung geeigneten
Boden bzw. bei Erfordernis gelieferten Boden
Boden schichtenweise einbauen und  verdichten
Gesamtbaugrubenlänge bis  1,50m
Gesamtbaugrubenbreite einschl. Rohrgraben 1,50m
Gesamtbaugrubentiefe ab OK gepl. Gehweg bis 1,5 m
Behinderung durch Ver- und Entsorgungsleitungen, Kabel,
 sind einzurechnen.
Verdichtungsgrad unter Verkehrsflächen nach ZTV-A Stb
für Hauptverfüllung:
bis 0,50m unter Planum Straßenbau, mind. DPr 98 %
bis OK Planum Straßenbau mind. DPr 100 %
Abrechnung erfolgt als Zulage zum Rohrgraben
Menge: 18,000 St

**4.1.5 Ortungsband**
Rohrleitungen markieren
mit Warn- und Ortungsband
Material liefern
40 cm über Rohrscheitel.
Menge: 40,000 m

**4.1.6 Straßenkappe einbauen, anpassen**
Straßenkappe einschl. Tragplatte DIN 19720, teleskopierbar, für Absperreinrichtung von Netzanschlussleitungen (DAV)
DIN 3581, Gehäuse aus Gusseisen und Deckel aus Gusseisen, quadratisch
Tragplatte aus Kunststoff einbauen und Zug um Zug auf Höhe setzen im Zusammenhang mit dem Straßenbau

Straßenkappe und Tragplatte wird vom Rohrbauunternehmen/AG zur Verfügung gestellt und
auf die Baustelle geliefert.
Menge: 21,000 St

**4.1.7 Liefern Kies-Sand-Gemisch**
Liefern von Stoffen frei Baustelle,
Mengenermittlung nach Lieferschein,
Kies-Sand-Gemisch.
als Bodenaustausch
Menge: 20,000 t

**4.1.8 Suchgraben herstellen**
Suchgraben herstellen
Suchgraben, T 1,30m Boden für Suchgraben ausheben,
zur Freilegung von unbekannten Leitungen, Kabeln und
Rohrleitungen, nach Abtrag der Oberflächenbefestigung,
Aushub seitlich lagern, verfüllen und verdichten,
Handarbeit ist einzukalkulieren, Aushubtiefe bis
1,25 m, Länge bis 1m
Homogenbereich A bis C- Werte siehe Anlage
Ausführung nach besonderer
Anordnung des AG.
Menge: 18,000 St

**4.1.9 Zulage für kreuzende Hindernisse**
Zulage zu den Aushubarbeiten für Erschwernisse und besondere Maßnahmen durch kreuzende Hindernisse (in Betrieb befindliche Kabel, Kabelbündel bis 1m Breite, Rohrleitungen, bestehende in Betrieb befindliche Kanäle o.ä.) bis zu einer Breite von beidseitig 0,5 m sowie Schieberstangen und Schächte, einschl. aller erforderlichen Nebenleistungen, wie Handaushub, Einsanden der Leitungen und Wiederherstellung des Trassenwarnbandes sowie Abhängen bzw. Unterfangen der Leitungen. Mehraufwendungen für die Herstellung des Verbaus werden nicht gesondert vergütet und sind einzukalkulieren.
Sicherungsmaßnahmen werden nicht gesondert vergütet.

Aushubtiefe Graben und Schachtbaugrube: bis 1,2 m
Breite/Länge der Gruben: bis 1,50 m

Die Kreuzungen sind durch Fotos mit eindeutiger Zuordnung zu belegen!
Menge: 90,000 St

**4.1.10 Zulage parallele Hindernisse**
Position wie vor, jedoch parallel zur Rohrachse verlaufende Hindernisse bis zu einer Breite von 0,5 m, einschl. aller erforderlichen Nebenleistungen, wie Handaushub, Einsanden der Leitungen und Wiederherstellung des Trassenwarnbandes sowie Abhängen bzw. Unterfangen der Leitungen. Mehraufwendungen für die Herstellung des Verbaus werden nicht gesondert vergütet und sind einzukalkulieren.
Sicherungsmaßnahmen werden nicht gesondert vergütet.

Eine Vergütung erfolgt nur, wenn die Leitungen deutlich im Graben sichtbar sind und zu Behinderungen führen.
Neuverlegte Leitungen werden nicht vergütet.
Menge: 40,000 m

#### Abschnitt 4.2 Abfallentsorgung

**4.2.1 Überschüssiger Aush. b. BM-F2 entsorgen**
Überschüssiges Aushubmaterial bestehend aus Auffüllungen,
Splitt, Beton-u. Ziegelstücke, Mittelsand und sandigen
Auffüllungen, Ton und Schluff Boden - Homogenbereiche A Auffüllungen und B grobkörnige bis gemischtkörnige Sande oder dergleichen gemäß beiliegendem Geotechnischen Bericht.
nach EBV bis einschl. BM-F2
der stofflichen Verwertung zuführen, mit
Entsorgungsnachweis,
auf der Baustelle bzw. dem Zwischenlager lagernd
auf LKW des AN laden,
transportieren zu einer geeigneten Einbaustelle mit
definierten Einbaubedingungen nach LAGA oder zur
Verwertungsanlage Anlage nach Wahl des AN,
ggf. anfallende Gebühren sind einzukalkulieren.
die Entsorgungsgebühren werden vom AN übernommen,
Menge: 30,000 t

**4.2.2 Zulage bis einschl. BM-F3**
Zulage zur Vorposition 04.02.1 ungeeigneter Boden für die erhöhten Entsorgungskosten (Transport und Entsorgung) für Boden bis einschl. BM-F3 nach EBV.
Menge: 10,000 t
